# Element de fixació

- Propietat de l'arxiu: CYPE Ingenieros S.A.
- Format: FIEBDC-3/2016
- Programa: Generador de preus de la construcció. CYPE Ingenieros, S.A.
- Data: 30/09/2024
- Divisa: EUR
- Costos indirectes: 3 %
- IVA: 21 %

## E Estructures

### EH Formigó armat

#### EHW Ancoratges estructurals

**EHW024** U Element de fixació.
Element de fixació compost per vareta roscada amb extrem inferior bisellat a 45°, d'acer galvanitzat qualitat 5.8, segons UNE-EN ISO 898-1, model HAS-U 5.8 M6x75 "HILTI", de 6 mm de diàmetre i 75 mm de longitud, femella i volandera.
Inclou: Inserció de l'element de fixació. Aplicació del parell de collament amb clau dinamomètrica.
Criteri d'amidament de projecte: Nombre d'unitats previstes, segons documentació gràfica de Projecte.
Criteri de mesura d'obra: Es mesurarà el nombre d'unitats realment executades segons especificacions de Projecte.

| Codi | Ut | Descripció | Rendiment | Preu | Import |
|---|---|---|---|---|---|
| mt26phi500ha | U | Element de fixació compost per vareta roscada amb extrem inferior bisellat a 45°, d'acer galvanitzat qualitat 5.8, segons UNE-EN ISO 898-1, model HAS-U 5.8 M6x75 "HILTI", de 6 mm de diàmetre i 75 mm de longitud, femella i volandera, per a fixacions sobre estructures de formigó. (material) | 1 | 0.69 | 0.690 |
| mo020 | h | Oficial 1ª construcció. (mà d'obra) | 0.012 | 28.42 | 0.341 |
| mo112 | h | Peó especialitzat construcció. (mà d'obra) | 0.012 | 24.59 | 0.295 |
| % | % | Costos directes complementaris | 2 % | 1.326 | 0.027 |
|  |  | Costos directes |  |  | 1.353 |

Residus:
- col·locació: mt26phi500ha; factor de residu 0.0188235

## Recursos

**mt26phi500ha** U Element de fixació compost per vareta roscada amb extrem inferior bisellat a 45°
Dades tècniques: Cost energètic 2.849 MJ; Emissió de CO2 0.164 kg; Codi LER 17 04 05; Massa de l'element 0.017 kg; Volum 0.000008 m3
Residus:
- embalatge: re170203 Plàstic. (component de residu); rendiment 0.025 kg; Codi LER 17 02 03; Massa de l'element 1 kg; Volum 0.001667 m3
