# Connector clavat

- Propietat de l'arxiu: CYPE Ingenieros S.A.
- Format: FIEBDC-3/2016
- Programa: Generador de preus de la construcció. CYPE Ingenieros, S.A.
- Data: 30/09/2024
- Divisa: EUR
- Costos indirectes: 3 %
- IVA: 21 %

## E Estructures

### EH Formigó armat

#### EHX Lloses mixtes

**EHX020** U Connector clavat.
Connector d'acer galvanitzat, model X-HVB 95 "HILTI", de 95 mm d'altura, per a la seva utilització sobre bigues metàl·liques en lloses mixtes de 10,5 cm de cantell mínim; fixat amb claus d'acer galvanitzat, model X-ENP-21 HVB "HILTI", mitjançant clavadora a pólvora, model DX-76 "HILTI", amb cartutx de pólvora, model 6,8/18 M10 STD vermell "HILTI".
Inclou: Replanteig i disposició del connector. Fixació del connector amb claus, mitjançant clavadora a pólvora.
Criteri d'amidament de projecte: Nombre d'unitats previstes, segons documentació gràfica de Projecte.
Criteri de mesura d'obra: Es mesurarà el nombre d'unitats realment executades segons especificacions de Projecte.

| Codi | Ut | Descripció | Rendiment | Preu | Import |
|---|---|---|---|---|---|
| mt07phi010d | U | Connector d'acer galvanitzat, model X-HVB 95 "HILTI", de 95 mm d'altura, per a fixar a estructura d'acer mitjançant clavament. (material) | 1 | 3.59 | 3.590 |
| mt07phi020a | U | Clau d'acer galvanitzat, model X-ENP-21 HVB "HILTI", per fixar amb clavadora a pólvora. (material) | 2 | 0.5 | 1.000 |
| mt07phi030d | U | Cartutx de pólvora, model 6,8/18 M10 STD vermell "HILTI", color vermell, per a clavadora. (material) | 2 | 0.39 | 0.780 |
| mo047 | h | Oficial 1ª muntador d'estructura metàl·lica. (mà d'obra) | 0.024 | 28.39 | 0.681 |
| % | % | Costos directes complementaris | 2 % | 6.051 | 0.121 |
|  |  | Costos directes |  |  | 6.172 |

Residus:
- col·locació: mt07phi020a Clau d'acer galvanitzat, model X-ENP-21 HVB "HILTI", per fixar amb clavadora a pólvora; factor de residu 0.00357895

## Recursos

**mt07phi010d** U Connector d'acer galvanitzat
Dades tècniques: Cost energètic 5.889 MJ; Emissió de CO2 0.444 kg
Residus:
- embalatge: re150101 Envasos de paper i cartró. (component de residu); rendiment 0.09 kg; Codi LER 15 01 01; Massa de l'element 1 kg; Volum 0.001333 m3
- embalatge: re170203 Plàstic. (component de residu); rendiment 0.045 kg; Codi LER 17 02 03; Massa de l'element 1 kg; Volum 0.001667 m3

**mt07phi020a** U Clau d'acer galvanitzat, model X-ENP-21 HVB "HILTI", per fixar amb clavadora a pólvora
Dades tècniques: Cost energètic 0.269 MJ; Emissió de CO2 0.027 kg; Codi LER 17 04 05; Massa de l'element 0.0095 kg; Volum 0.000005 m3
Residus:
- embalatge: re150101 Envasos de paper i cartró; rendiment 0.001 kg
