# Connector clavat

- Propietat de l'arxiu: CYPE INGENIEROS, S.A.
- Format: FIEBDC-3/2002
- Divisa: EUR
- Costos indirectes: 3.00 %
- IVA: 21.00 %

## E Estructures

### EH Formigó armat

#### EHX Lloses mixtes

**EHX020** U Connector clavat.
Connector d'acer galvanitzat, model X-HVB 95 "HILTI", de 95 mm d'altura, per a la seva utilització sobre bigues metàl·liques en lloses mixtes de 10,5 cm de cantell mínim; fixat amb claus d'acer galvanitzat, model X-ENP-21 HVB "HILTI", mitjançant clavadora a pólvora, model DX-76 "HILTI", amb cartutx de pólvora, model 6,8/18 M10 STD vermell "HILTI".
Inclou: Replanteig i disposició del connector. Fixació del connector amb claus, mitjançant clavadora a pólvora.
Criteri d'amidament de projecte: Nombre d'unitats previstes, segons documentació gràfica de Projecte.
Criteri de mesura d'obra: Es mesurarà el nombre d'unitats realment executades segons especificacions de Projecte.

| Codi | Ut | Descripció | Rendiment | Preu | Import |
|---|---|---|---|---|---|
| mt07phi010d | U | Connector d'acer galvanitzat, model X-HVB 95 "HILTI", de 95 mm d'altura, per a fixar a estructura d'acer mitjançant clavament. (material) | 1.000 | 3.59 | 3.59 |
| mt07phi020a | U | Clau d'acer galvanitzat, model X-ENP-21 HVB "HILTI", per fixar amb clavadora a pólvora. (material) | 2.000 | 0.50 | 1.00 |
| mt07phi030d | U | Cartutx de pólvora, model 6,8/18 M10 STD vermell "HILTI", color vermell, per a clavadora. (material) | 2.000 | 0.39 | 0.78 |
| op00cla030 |  | Clavadora a pólvora, model DX-76 "HILTI". | 1.000 | 0.00 | 0.00 |
| mo047 | h | Oficial 1ª muntador d'estructura metàl·lica. (mà d'obra) | 0.030 | 28.39 | 0.85 |
| % | % | Costos directes complementaris | 2 % | 6.22 | 0.12 |
|  |  | Costos directes |  |  | 6.34 |
