# Reparació d'element de forjat de fusta, mitjançant pròtesi de fusta i armadura

- Propietat de l'arxiu: CYPE INGENIEROS, S.A.
- Format: FIEBDC-3/2002
- Divisa: EUR
- Costos indirectes: 3.00 %
- IVA: 21.00 %

## E Estructures

### EM Fusta

#### EMY Reparacions

**EMY240** U Reparació d'element de forjat de fusta, mitjançant pròtesi de fusta i armadura.
Reparació d'extrem de bigueta de forjat de fusta, eliminant la zona deteriorada i col·locant una pròtesi de 10x15x50 cm de fusta serrada d'avet (Abies alba), acabat raspallat, per aplicacions estructurals, qualitat estructural S10 segons DIN 4074, classe resistent C24 segons UNE-EN 338 i UNE-EN 1912 i protecció davant d'agents biòtics que es correspon amb la classe de penetració NP2 (3 mm en les cares laterals de l'albeca) segons UNE-EN 351-1, adherida a la fusta sana mitjançant resina epoxi-acrilat, lliure d'estirè. Unió de la pròtesi i la resta de la fusta sana mitjançant 4 barres corrugades de fibra de vidre reforçada amb resina de polièster, de 0,6 m de longitud cadascuna i 12 mm de diàmetre, allotjades en forats realitzats en la pròtesi i la fusta sana, i reompliment dels forats amb la mateixa resina. Muntatge i desmuntatge d'estintolament.
Inclou: Instal·lació de l'estintolament. Tallada de la zona danyada i sanejament. Replanteig i ajust de la pròtesi de fusta. Aplicació de la resina sobre la fusta sana. Col·locació de la pròtesi i subjecció provisional d'aquesta. Execució dels forats, perforant tant la fusta sana com la pròtesi. Col·locació de les barres corrugades en les perforacions. Replè de les perforacions amb resina. Desmuntatge del sistema d'encofrat. Desmuntatge i retirada de l'estintolament. Retirada i arreplegat de enderrocs. Càrrega d'enderrocs sobre camió o contenidor.
Criteri d'amidament de projecte: Nombre d'unitats previstes, segons documentació gràfica de Projecte.
Criteri de mesura d'obra: Es mesurarà el nombre d'unitats realment executades segons especificacions de Projecte.

| Codi | Ut | Descripció | Rendiment | Preu | Import |
|---|---|---|---|---|---|
| mt08ema050b | m³ | Fusta per a encofrar, de 26 mm d'espessor. (material) | 0.006 | 385.00 | 2.31 |
| mt08var050 | kg | Filferro galvanitzat per a lligar, de 1,30 mm de diàmetre. (material) | 0.100 | 1.50 | 0.15 |
| mt08var060 | kg | Puntes d'acer de 20x100 mm. (material) | 0.050 | 8.75 | 0.44 |
| mt08dba010d | l | Agent desemmotllant, a base d'olis especials, emulsionant en aigua, per a encofrats metàl·lics, fenòlics o de fusta. (material) | 0.030 | 1.80 | 0.05 |
| mt50spa050m | m³ | Tauló de fusta de pi, dimensions 20x7,2 cm. (material) | 0.001 | 439.20 | 0.44 |
| mt50spa101 | kg | Claus d'acer. (material) | 0.140 | 1.87 | 0.26 |
| mt50spa081a | U | Puntal metàl·lic telescòpic, de fins a 3 m d'altura. (material) | 0.014 | 19.25 | 0.27 |
| mt26reh100a | U | Cartutx de 380 ml de resina epoxi-acrilat, lliure d'estirè, de dos components, amb dosificador i filtre de mescla automàtica, per a ancoratges estructurals verticals i horitzontals. (material) | 0.639 | 15.20 | 9.71 |
| mt07mee014fa | m³ | Fusta serrada d'avet (Abies alba), acabat raspallat, per aplicacions estructurals, qualitat estructural S10 segons DIN 4074, classe resistent C24 segons UNE-EN 338 i UNE-EN 1912 i protecció davant d'agents biòtics que es correspon amb la classe de penetració NP2 (3 mm en les cares laterals de l'albeca) segons UNE-EN 351-1, treballada en taller. (material) | 0.008 | 601.70 | 4.81 |
| mt07cef010f | m | Barra corrugada de fibra de vidre reforçada amb resina de polièster, de 12 mm de diàmetre, amb superfície arenada com millora de l'adherència, per a armat i reforç estructural. (material) | 2.400 | 8.93 | 21.43 |
| mq09sie010 | h | Serra de cadena a benzina, de 50 cm d'espasa i 2 kW de potència. (maquinària) | 0.063 | 3.36 | 0.21 |
| op00tal010 |  | Trepant. | 1.000 | 0.00 | 0.00 |
| mo020 | h | Oficial 1ª construcció. (mà d'obra) | 0.724 | 28.42 | 20.58 |
| mo112 | h | Peó especialitzat construcció. (mà d'obra) | 0.414 | 24.59 | 10.18 |
| mo058 | h | Ajudant fuster. (mà d'obra) | 0.319 | 25.48 | 8.13 |
| mo113 | h | Peó ordinari construcció. (mà d'obra) | 0.319 | 23.81 | 7.60 |
| % | % | Costos directes complementaris | 2 % | 86.57 | 1.73 |
|  |  | Costos directes |  |  | 88.30 |
